# Fassadenarbeiten WDVS
Angebotsaufforderung (GAEB 90, DA83)
Vergabenummer: NLB-2026-0165
Währung: EUR
Auftraggeber: AIB Stendal

## Zusätzlicher Text
I. ANGABEN  ZUR  BAUSTELLE UND HINWEISE FÜR DIE KALKULATION

1.  Lage im und zum Ort

Das Arbeitsgericht Stendal ist Teil des Justizzentrums "Albrecht der
Bär" der Hansestadt Stendal.
Auf dem ehemaligen Kasernengelände sind das Amtsgericht Stendal mit dem
Grundbuchamt und dem Zentralen Registergericht des Landes
Sachsen-Anhalt, die Staatsanwaltschaft Stendal, das Arbeitsgericht
Stendal, das zentrale Altaktenlager Sachsen-Anhalt Nord, sowie der
Landesbetrieb Bau, Baubüro Stendal, untergebracht.
Die Liegenschaft befindet sich in der Scharnhorststraße in Stendal.

2.  Gebäudebestand

Der Gebäudekomplex wurde zwischen 1902 und 1905 als Husarenkaserne
errichtet und wurde bis zum Ende des 2. Weltkrieges von der Wehrmacht
militärisch genutzt. Nach 1945 wurden die Kasernen von den sowjetischen
Truppen übernommen.
Notwendige Sanierungsarbeiten sowie größere Umbauten, Abriss- und
Zubauten sind nur in geringem Umfang erfolgt, sodass die Gebäude nahezu
gänzlich im Baustil der Epoche erhalten geblieben sind.
In den 90'er Jahren ging der Komplex in den Besitz des Landes
Sachsen-Anhalt über und wurde zwischen 1995 und 2010 sukzessiv saniert
und modernisiert.

Die Kasernengebäude sind seit 1992 in die Denkmalliste des Landes
Sachsen-Anhalt eingetragen. Das Gebäude des Arbeitsgerichtes steht unter
Denkmalschutz.

3.  Baumaßnahmen

Die Baumaßnahme dient der Sicherheitserhaltung des Amtsgerichtes in
Stendal. Betroffen von den Arbeiten sind die Häuser des Amtsgerichtes
(Geb. E) und des Grundbuchamtes (Geb. F).

Die Aufgabenbereiche gliedern sich wie folgend auf:
Neubau der Eingangszone, zwischen Amtsgericht und Grundbuchamt
Rückbau des alten Verbinders in Leichtbauweise ohne thermische
Isolierung  Neubau des Verbinders in massiver, thermisch isolierter
Bauweise
Die Wache erhält einen eigenen Sanitär- und Umkleidebereich im
Grundbuchamt.
Realisierung einer Teeküche im Grundbuchamt
Erneuerung des Sanitärbereiches im Grundbuchamt
Abdichtende Maßnahmen sowie die Realisierung eines Putzmittelraumes im
Grundbuchamt
Im Amtsgericht wird aus Brandschutzgründen der Wartebereich zurückgebaut
und den geltenden Vorschriften entsprechend wiedererrichtet.

4.  Erreichbarkeit der Baustelle und Baustelleneinrichtung

Die Baustelle ist von öffentlichen Straßen gut erreichbar. Die Zufahrt
zur Baustelle erfolgt über die Scharnhorststraße.
Flächen als Abstellflächen für Material und Entsorgungscontainer stehen
in Absprache mit dem Bauherrn vor Ort zur Verfügung. Das Abstellen von
Firmenfahrzeugen bzw. Bauwagen ist ausschließlich nach vorheriger
Abstimmung vorzusehen.

5.  Bauabschnitte
Folgende Bauabschnitte sind vorgesehen:

BA  Grundbuchamt ( Sanitär, Umkleide, Pumi, Teeküche) -
Ausführungszeitraum: Juni 2026 - August 2026
BA  Neubau Eingangszone, Verbinder, Wartebereich, Amtsgericht -
Ausführungszeitraum: November 2025 - April 2027

Teilweise kann es zu Überschneidungen einzelner Bereiche kommen.
Ablaufbedingte Aussetzungen bzw. Unterbrechungen bestimmter Tätigkeiten
sind bestmöglich zu vermeiden aber gleichwohl nicht gänzlich
auszuschließen. Dies ist sofern bedeutsam zu berücksichtigen und
einzukalkulieren.

Bei der Ausführung der Arbeiten ist auf Grund der in Betrieb bleibenden
Bereiche in besonderem Maße auf die verbleibenden Mitarbeiter Rücksicht
zu nehmen. Lärm und Staub sind soweit möglich zu vermeiden oder auf das
absolut notwendige Mindestmaß zu beschränken.
Es sind erforderliche Schutzmaßnahmen (z. B. Abdeckplanen für Container,
geschlossene Schuttrutschen, Feuchthaltung) vorzusehen und
einzukalkulieren.

Es ist mehrfach wöchentlich mit Gerichtsverhandlungen zu rechnen, in
diesen Zeiten dürfen keine lärmintensiven Arbeiten ausgeführt werden.
Dadurch  ergeben sich ggf. Arbeitsunterbrechungen und
Arbeitszeitverlagerungen. Die Bekanntmachung der Verhandlungstermine
erfolgt jeweils eine Woche im Vorraus. Die Kosten dafür sind in die
Einheitspreise einzukalkulieren!

Werden öffentliche Flächen für die Baustelleneinrichtung beansprucht,
obliegt die Antragstellung diesbezüglich dem Auftragnehmer, ebenfalls
hat der Auftragnehmer anfallende Kosten hierfür zu übernehmen.
Alle durch den AN für seine Bautätigkeit, Baustelleneinrichtung oder
Lagerzwecke genutzten Flächen sowie die Zuwegungen sind durch den AN
ständig sauber zu halten und im Ursprungszustand zu hinterlassen.

Generell ist die Baustelle, auch während der Arbeitsruhe, entsprechend
geltenden Vorschriften sowie gegen das Betreten durch Unbefugte
abzusichern.

Nach Abschluss der Arbeiten ist die Baustelle vollständig beräumt in
sauberen Zustand zu hinterlassen, alle Räumlichkeiten besenrein.

## Zusätzlicher Text
II. ZUSÄTZLICHE VORBEMERKUNGEN

Stundenlohnarbeiten sind grundsätzlich nur auf Anweisung der Bauleitung
bzw. des Auftraggebers auszuführen.

Stundenlohnarbeiten / Verrechnungssätze

Sollten für die Durchführung der Arbeiten aus bisher unvorhersehbaren
Gründen die Ausführung von Stundenlohnarbeiten erforderlich
werden,gelten die im LV vereinbarten Stundenverrechnungssätze:

Die Stundenverrechnungssätze enthalten alle Nebenkosten, wie Fahrtzeit,
Auslösung, Fahrt- und Übernachtungskosten usw.. Es wird nur die reine
Arbeitszeit vor Ort bezahlt. Für Inspektions-, Aufsichts- und
Planungspersonal erfolgt keine zusätzliche Vergütung. Werden Arbeiten
auf Nachweis von einem Polier oder einer sonstigen Aufsichtsperson
ausgeführt, so werden sie nur mit dem Stundensatz eines
Spezialfacharbeiters vergütet.
Die Tagelohnzettel (detaillierter Stundennachweis) sind ohne
Aufforderung innerhalb von 2 Tagen zur  Gegenzeichnung vorzulegen.

AUSFÜHRUNGSTERMINE

Der Auftragnehmer ist verpflichtet, nach gesonderter Aufforderung der
Bauleitung innerhalb von fünf Arbeitstagen nach Auftragserteilung einen
detaillierten Zeitplan über die von ihm durchzuführenden Aktivitäten und
Ausführungszeiten der Objektüberwachung vorzulegen. Ausfallzeiten, die
durch den Auftragnehmer zu vertreten sind, müssen ohne Mehrforderungen,
erforderlichenfalls durch Zusatzschichten, zur Einhaltung der Termine
ausgeglichen werden.

ANZEIGEPFLICHT

Alle Schriftstücke, wie Ankündigungen, Vorbehalte, Vergütungsansprüche,
Nachtragsangebote sowie Mitteilungen,die aufgrund der VOB, Teil B DIN
1961 Fassung 2012 und Teil C "Allgemeine Technische Vorschriften", in
ihrer neuesten Fassung der sonstigen Vorschriften in Bezug auf die
Mitteilungspflichten des Auftragnehmers, die an den Bauherren gerichtet
werden müssen, sind 1-fach an den Vertreter des Bauherren und 1-fach an
die Objektüberwachung  zu senden Die Freilegung von Leitungen jeglicher
Art, über deren Vorhandensein sich der Auftragnehmer vor Beginn der
Arbeiten bei den zuständigen Stellen zu unterrichten hat, sind sofort zu
melden. Schachtscheine sind einzuholen.

BAULEITER

Der Auftragnehmer stellt für seine Leistungen ohne besondere Vergütung
den verantwortlichen Bauleiter im Sinne der LBO und UVV.

BAUSTELLENEINRICHTUNG

Die erforderlichen Sicherungseinrichtungen, die auch dem Schutz anderer
auf der Baustelle verkehrender Personen zu dienen haben, darf der
Auftragnehmer während und nach Beendigung der eigenen Arbeiten nur mit
ausdrücklicher Zustimmung der Objektüberwachung entfernen.
Schutzvorrichtungen anderer Auftragnehmer dürfen, wenn die eigenen
Arbeiten behindert werden, keinesfalls - auch nicht vorübergehend - ohne
Zustimmung der örtlichen Objektüberwachung eigenmächtig entfernt werden.

Soweit in der nachfolgenden Leistungsbeschreibung im Einzelnen nicht
gesondert ausgewiesen, sind erforderliche Maßnahmen der
Baustelleneinrichtung durch den Auftragnehmer selbständig festzulegen.
Die Kosten für das Einrichten und Räumen der Baustelle sowie das
Vorhalten der Baustelleneinrichtung einschl. Der erforderlichen Geräte,
Gerüste und dergleichen werden nicht gesondert erfasst und sind in die
Einheitspreise einzukalkulieren.

Der Einsatz von Maschinen, Geräten, Werkzeugen aller Art, Fahrzeugen,
Bühnen, Kränen, Gerüsten (auch über 2 m Höhe) und dergleichen,
Mannschafts- und Materialbuden, etc. ist dem Umfang der ausgeschriebenen
Arbeiten entsprechend ausreichend zu disponieren und zu kalkulieren.
Die erforderlichen Sicherungseinrichtungen, die auch dem Schutz anderer
auf der Baustelle verkehrender Personen zu dienen haben, darf der
Auftragnehmer während und nach Beendigung der eigenen Arbeiten nur mit
ausdrücklicher Zustimmung der Objektüberwachung entfernen.

Die Zuweisung der für Baustelleneinrichtung zu nutzenden Flächen erfolgt
vor Beginn der Baumaßnahmen durch die Bauleitung, diese sind bei der
Beräumung der Baustelle wieder in den Ursprungszustand zu versetzen.

BAUSTELLENÜBERWACHUNG

Bewachung, Verwahrung und Versicherung der Baubuden, Arbeitsgeräte usw.
des Auftragnehmers und seiner Erfüllungsgehilfen, auch während der
Arbeitsruhe, obliegt dem Auftragnehmer. Der Bauherr ist dafür nicht
verantwortlich, auch wenn sich diese Gegenstände auf seinem Grundstück
befinden.

SCHUTZ DER BAUSTELLE UND DER LEISTUNGEN

Jeder Auftragnehmer hat ohne Anspruch auf Vergütung alle Maßnahmen zum
Schutz seiner Leistungen vor Winterschäden, Tages- und Schichtenwasser
und sonstige Witterungseinflüsse rechtzeitig zu treffen. Für Schäden
haftet der Auftragnehmer. Schnee, Eis und Verschmutzungen sind zu
beseitigen, bei Glätte ist zu streuen.

BAUBEHINDERUNG UND UNTERBRECHUNG DER LEISTUNGEN

Grundsätzlich gelten die Festlegungen der VOB,Teil B  6. Der
Auftragnehmer hat jedoch seinen Bauablauf  in Zusammenarbeit mit
Bauherrn/ Objektüberwachung und allen am Bau beteiligten Firmen so zu
gestalten und abzustimmen, dass Baubehinderungen und - Unterbrechungen
vermieden werden. Von Seiten des Auftraggebers werden hierfür keinerlei
Kosten übernommen.

MATERIALEINSATZ

Die angebotenen Materialien und Baustoffe müssen den gesetzlich
geltenden Bestimmungen und Richtlinien einschl. Den besonderen örtlichen
Vorschriften entsprechen. Soweit Baustoffe, Materialien oder Bauteile
einer Güteüberwachung unterliegen, dürfen nur solche eingesetzt werden.
Auf Verlangen hat der AN den Nachweis hierfür zu erbringen. Die
Verwendbarkeit, Zulässigkeit und Beschaffbarkeit der im LV aufgeführten
Materialien und Bauteile hat der Auftragnehmer vor Ausführung
verbindlich zu prüfen und Bedenken mit Abgabe seines Angebotes
schriftlich anzuzeigen und zu begründen.

NACHWEISE / ZULASSUNGEN

Der AN muss vor Einbau alle Nachweise über die verwendeten Produkte,
Zulassungen (Prüfzeugnisse o. Prüfbescheide ) Materialien,
Revisionsunterlagen u.ä. Mit der Bauleitung abstimmen und mit seiner
Abrechnung 2-fach einzureichen.

## Zusätzlicher Text
III. ZUSÄTZLICHE TECHN. VORBEMERKUNGEN / VERTRAGSBEDINGUNGEN

Während auf der Baustelle gearbeitet wird, sind Sicherheitsvorkehrungen
gegen Lärm, Staub, Stolperfallen durch Kabel u.s.w. zu treffen, es sind
alle Unfallverhütungsvorschriften einzuhalten.

Der Auftragnehmer hat alle erforderlichen Maßnahmen zu treffen, um das
Bauwerk in allen seinen Bestandteilen sowie die genutzten Zufahrtswege
vor Beschädigung u. Verschmutzung durch seine Arbeiten zu schützen.
Für durch ihn verursachte Schäden haftet der Auftragnehmer. Läßt sich
der Verursacher eines Schadens nicht eindeutig ermitteln, so steht der
Bauleitung das Recht zu, die Kosten für die Beseitigung des Schadens im
Verhältnis des jeweiligen Leistungsumfangs auf die am Bau beteiligten
Unternehmer aufzuteilen.

Die Teilnahme an Baubesprechungen ist erforderlich.

Terminliche und technische Details, Koordinierung der Zusammenarbeit mit
sonstigen am Bau beteiligten Firmen sind direkt zu klären.

Der Auftragnehmer hat die Ihm für die Ausführung der Arbeiten übergeben
Pläne, Zeichnungen und sonstige Unterlagen, auch die der Fachingenieure,
auf Ihre Richtigkeit und Vollständigkeit zu überprüfen und eventuelle
Unstimmigkeiten und Bedenken dem Architekten bzw. der Bauleitung
schriftlich anzuzeigen.

Durchsprache aller Ausführungspläne vor der Ausführung mit der
Bauleitung bzw. Fachingenieur. Unklarheiten sind rechtzeitig vor der
Ausführung der Arbeiten zu klären. Bei Änderung von bestehenden Plänen
müssen Änderungsvermerke eingetragen werden.
Änderungen durch den AN gegenüber der Planung oder Leistungsbeschreibung
bedürfen der vorherigen schriftlichen Genehmigung durch die Bauleitung.

Beginn und Ausführung erst nach Genehmigung der Planungsunterlagen.

Der Auftragnehmer hat sämtliche Auflagen der Baubehörde über Meldungen
einzelner Leistungen unaufgefordert einzureichen. Der Auftragnehmer ist
für die Einholung erforderlicher behördlicher Genehmigungen, wie
Sperrgenehmigungen, Schachtscheine u. dgl. selbst verantwortlich.
Hierfür anfallende Kosten sind in den Angebotspreis einzukalkulieren.

Alle Leistungen verstehen sich einschl. aller Lieferungen frei
Verwendungsort.

Durch den Auftragnehmer verursachter Bauschutt, Restmaterialien,
Verpackungsmaterial etc. sind zu sammeln und durch den AN  ordnungsgemäß
zu beseitigen.
Die Reinigungen der Baustelle sind wöchentlich ohne Aufforderung
durchzuführen. Bei Nichtausführung behält sich die Bauleitung vor, die
Reinigung zu Lasten des Auftragnehmers anderweitig ausführen zu lassen.

Die Leistungen des AN haben den anerkannten Regeln der Technik zu
entsprechen. Soweit in der bautechnischen Praxis in geschriebenen oder
ungeschriebenen Regeln bestimmte Eigenschaften von Material oder
Leistung gefordert sind, gelten diese als zugesichert.

Dem Vertrag liegt die VOB Teil B und C, neueste Ausgabe, zugrunde. Es
gelten alle relevanten DIN-Vorschriften.

Der Auftragnehmer erklärt mit seiner rechtsverbindlichen Unterschrift
auf dem Angebotsschreiben, daß er sich zur Preisfindung umfassend,
erforderlichenfalls auch vor Ort informiert hat, daß er alle
preisbeeinflußenden Faktoren einkalkuliert hat und daß er die Arbeiten
bei Erhalt des Zuschlages termin- und qualitätsgerecht ausführt.

## Zusätzlicher Text
IV. SICHERHEIT AUF DER BAUSTELLE,  UNFALLVERHÜTUNG

Der Auftragnehmer hat auf seine Kosten alle Vorkehrungen zu treffen, die
nötig sind, um Personen- und Sachschäden zu verhüten. Er hat
insbesondere dem Schutz der Öffentlichkeit  besondere Aufmerksamkeit zu
widmen. Durch geeignete Maßnahmen hat er sicherzustellen, dass die
Sicherheit aller Personen und Fahrzeuge im Bereich der Baustelle
gewährleistet ist. Für ggf. erforderliche Straßensperrungen und eine
ordnungsgemäße Absicherung und Absperrung der Baustelle ist der
Auftragnehmer verantwortlich.
Für kurzfristig ggf. erforderlich werdende Absperr- und
Sicherungsmaßnahmen ist ein Sicherheitsposten vorzuhalten. Alle
erforderlichen Maßnahmen sind mit dem zuständigen Ordnungsamt
abzustimmen, die Kosten hierfür sind einzukalkulieren.
Der AN verpflichtet sich, die an der Baustelle tätigen Mitarbeiter
seiner Firma, insbesondere im Hinblick auf deren Sicherheit am
Arbeitsplatz, verantwortlich zu überwachen. Er trägt insbesondere selbst
Sorge dafür, dass seine Mitarbeiter die persönliche Schutzausrüstung
gem. Den Vorschriften der BGV A1 und der durchgeführten
Gefährdungsbeurteilung zur Verfügung gestellt wird und diese von ihnen
ordnungsgemäß getragen wird.
Bei den auszuführenden Arbeiten sind die Forderungen der BGV C22
"Bauarbeiten" und der DIN 4124 und DIN EN 1610 einzuplanen und bei der
Ausführung einzuhalten. (siehe auch gelbe Mappe der BauBG Blatt D112).

## Zusätzlicher Text
V. ANLAGEN ZUM LEISTUNGSVERZEICHNIS

Die beigefügten Unterlagen geben eine Übersicht zur erbringenden
Leistung und dienen zur Unterstützung der Kalkulation.

- Baustelleneinrichtungsplan
- Grundriss Erdgeschoss
- Schnittzeichnungen
- Ansichten
- Details

## Fassadenarbeiten - WDVS
Datum: 24.03.26

### Bereich 01 Neubau Eingangszone zur Umsetzung des Sicherheitskonzeptes

*Hinweis*
Ausführung im Bereich Verbinder und Wartebereich
Untergrund:  Stahlbetonwände d 20 cm

Einbau bis ca. 0,30m unter OK Gelände
bzw. ca. 5.02 m über OK Gelände

Vorleistung:

Die Ausführung der Sockelbereiche erfolgt durch das
Gewerk Rohbau wie nachfolgend beschrieben:

- Abdichtung erdberührter Wände DIN 18533-1 und DIN
  18533-3, Raumnutzungsklasse RN2-E (übliche
Anforderung),
  Wassereinwirkungsklasse W1.2-E,
  mit kunststoffmodifizierter Bitumen-Dickbeschichtung
(PMBC),
  bis ca. 0,30m über OK Gelände

- Perimeterdämmung, Wassereinwirkungsklasse W1.2-E  aus

  Polystyrol-Hartschaum XPS DIN EN 13164,
Bemessungswert
  der Wärmeleitfähigkeit max. 0,035 W/(mK), Nennwert
der
  Wärmeleitfähigkeit max. 0,034 W/(mK), einlagig,
  Dicke 120 mm, bis ca. 30 cm über OK  Gelände

- Schutzlage für Abdichtung erdberührter Wände DIN
18533-1
  und DIN 18533-2, aus Noppenbahn mit Gleit-, Schutz-
und
  Lastverteilungsschicht, Schichtdicke 8 mm, lose
verlegen,
  bis  OK  Gelände

Die Ausführung der Attikabereiche erfolgt durch das
Gewerk Dach wie nachfolgend beschrieben:

- Wärmedämmschicht aus Polystyrol-Hartschaum in
Platten,
  DIN EN 13164, Anwendungsgebiet DIN 4108-10 DUK,
  Bemessungswert der Wärmeleitfähigkeit max. 0,035
W/(mK),
  Nennwert der Wärmeleitfähigkeit max. 0,034 W/(mK),
  Baustoffklasse DIN 4102-1 B1 (schwerentflammbar),
  Dicke 100 mm, Verklebung auf Dampfsperre,
 einschl. Anschrägen der untersten
Dämmstoffplattenreihe  als
  Anbindung zum Dachbereich

Ausführung im Bereich der Attika bis zu einer Höhe von
ca.0,80m

*Hinweis*
WDV-System:

Die beschriebenen Leistungen sind komplett und als
zusammenhängendes, bauaufsichtlich zugelassenes
Wärmedämm-Verbundsystem eines Herstellers auszuführen.
Die jeweilige allgemeine bauaufsichtliche Zulassung ist
zu beachten und kann beim Systemhersteller angefordert
werden. Die Zulassung gilt nur für das komplette
System. Es dürfen keine Systembestandteile eigenmächtig
ausgetauscht oder ersetzt werden. Bei der Verwendung
systemfremder Bestandteile erlischt die Gewährleistung
und die Zulassung.

Angebotenes System :'

....................................................'vo
m Bieter einzutragen

#### Abschnitt 01.01 Baustelleneinrichtung

*Hinweis*
Entsprechend VOB Teil C DIN 18299 Allgemeine Regelungen
für Bauleistungen gehören alle Nebenleistungen, die
nicht in Leistungspositionen separat erwähnt sind, zu
den vertraglichen Leistungen.
Dazu gehören insbesondere:
Einrichten und Räumen der Baustelle für die zur
Durchführung der vertraglichen Leistungen
erforderlichen
- Geräte, Maschinen, Hebezeuge, Gerueste,
- Materialcontainer und Lager,
- Schutz- und Arbeitsgerüste,

Lagerflächen und befestigte Conainerstellflächen stehen
in
Abstimmung mit dem AG zur Verfügung. Die benötigten
Bereiche sind durch einen Bauzaun zu sichern.

**01.01.0010 Abdecken nicht zu behandelnder Flächen**
Schmutzempfindliche und -gefährdete Bauteile
(wie Fenster, Türen,  Dachbereiche, Anschlüsse
Fassaden etc.,)
vor Verschmutzungen und Beschädigungen wirksam
schützen, wasserfest abkleben
sowie Entfernen und fachgerechtes Entsorgen der
Abdeckung nach Arbeitsende.

Liefern und Herstellen, einschl. aller erforderlichen
Materialien und Nebenarbeiten.
Menge: 75,000 m2

**01.01.0020 Besondere Maßnahmen, Dachflächen**
Schutzabdeckung von Dachflächen, außen,
einschließlich Abklebearbeiten, Unterhaltung und
späterer Beseitigung/Entsorgung.
Abdeckung bestehend aus:
- Malerabdeckvließ
- Gummigranulatplatten 10 mm
- Sperrholzplatte 24 mm
und Klebeband, einschl. aller erforderlichen
Materialien und Nebenarbeiten
Menge: 16,000 m2

#### Abschnitt 01.02 Vorarbeiten

**01.02.0010 Nachweis Verdübelung nach DIN 1055-4**
Ermittlung der statisch erforderlichen Dübelmenge in
Abhängigkeit des Untergrundes und des aufzubringenden
Wärmedämm-Verbundsystemes nach DIN 1055-4.
Sowie Übergabe der Dokumentation an den AG.
Menge: 1,000 psch

**01.02.0020 Musterflächen, WDVS-Putz, 1,0 m2**
*** Bezugsbeschreibung
Musterflächen für
Wärmedämm-Verbundsystem als Putz- und
Farbmuster mit der entsprechenden Oberflächenstruktur
in den verschiedenen Farben und Abtönungen nach
auf separaten Platten herstellen, nach
Angaben des Auftraggebers.
Einzelgröße : ca. 1,0 m2
Menge: 2,000 St

**01.02.0030 Musterflächen, WDVS-Putz, A 3**
*** wie Position 01.02.0020
jedoch:
Größe :  A 3
Menge: 5,000 St

**01.02.0040 Verunreinigungen auf Beton entfernen**
*** Bezugsbeschreibung
Auf dem Untergrund aus Stahlbeton sichtbare
Verunreinigungen, wie Betongrate, Öl,
Ausblühungen, Staub, Schmutz etc. entfernen
Menge: 95,000 m2

**01.02.0050 Verunreinigungen auf Dämmung entfernen**
*** wie Position 01.02.0040
jedoch:
auf dem Untergrund aus Perimeterdämmung
Menge: 23,300 m2

**01.02.0060 Schalölreste entfernen**
Entfernen der Schalölreste durch Reinigung mit Wasser,
unter Zusatz eines benetzenden Reinigungsmittel.
Schmutzwasser auffangen und fachgerecht, gemäß den
gesetzlichen Bestimmungen entsorgen.
Menge: 95,000 m2

**01.02.0070 Ausgleichsputz bis 15 mm herstellen**
Auftragen eines Ausgleichputzes mit einer mineralischen
Spachtelmasse (max. Schichtdicke 15 mm) bei erhöhten
Untergrundunebenheiten
Ausführung in Kleinflächen.
Menge: 10,000 m2

**01.02.0080 Universalgrundierung**
Wässrige, siloxanvergütete, Universalgrundierung
auf Acrylatbasis auf mineralische und organische
Untergründe  liefern und auftragen.
Grundierung darf keinen Film bilden.
Produkteigenschaften:
Oberflächenverfestigend, wasserabweisend, gutes
Eindringvermögen, saugfähigkeitsregulierend,
haftvermittelnd.
Menge: 118,250 m2

**01.02.0090 Rückschnitt vorhandenen XPS-Dämmung**
Rückschneiden bzw. oberen Rand begradigen der
vorhandenen XPS-Dämmung im Sockelbereich als
Vorbereitung für das nachfolgend beschriebene
Sockelprofi
Dämmstoffstärke: 120 mm
Menge: 25,200 m

**01.02.0100 Noppenbahn umklappen**
Vorhandene Schutzlage aus Noppenbahn, Schichtdicke 8
mm, lose verlegt, ausgeführt bis OK Gelände
für die Ausführung im Sockelbereich ca. 30 cm im oberen
Bereich umklappen und nach Fertigstellung der Arbeiten
wieder herrichten.
Menge: 25,200 m

#### Abschnitt 01.03 WDVS

**01.03.0010 WDVS-Sockelprofil, waagerecht, 140 mm**
*** Bezugsbeschreibung
WDVS-Sockelprofil
als unteren waagerechten Abschluss der Dämmplatten,
einschl. Fugendichtband
als Trennung zwischen Wand- und Sockeldämmung,
fluchtgerecht mit WDVS-Schraubdübel, einschl.
Sockelprofilverbinder und WDVS-Sockeleckprofil
anbringen,
Unebenheiten mit WDVS-Unterlegscheiben ausgleichen.
Die 1. Plattenreihe im Bereich des Sockelprofils mit
Klebemörtel hinterfüttern.
Dämmschichtdicke: 140 mm.
einschl. Hinterfütterung des WDVS-Sockelprofils mit
WDVS-Dichtband  19/3 mm

Liefern und Herstellen, einschl. aller erforderlichen
Materialien und Nebenarbeiten.

Ausführung: Bereich Verbinder
Menge: 8,000 m

**01.03.0020 WDVS-Sockelprofil, waagerecht, 160 mm**
*** wie Position 01.03.0010
jedoch:
Dämmschichtdicke: 160 mm.

Ausführung: Wartebereich
Menge: 17,150 m

**01.03.0030 Dämmschicht aus Mineralwolle 035 140mm**
*** Bezugsbeschreibung
Dämmschicht aus Mineralwolle MW DIN EN 13162,
nichtbrennbar, Bemessungswert der Wärmeleitfähigkeit
max. 0,035 W/(mK), Nennwert der Wärmeleitfähigkeit max.
0,034 W/(mK), einlagig, Dicke 140 mm,

mit einseitiger Haftbeschichtung auf der Armierseite
nach Herstellervorschriften
mit Kalk-Zement Klebemörtel MG P II/CS III nach DIN V
18550 / DIN EN 998-1 verkleben.
Vor dem Kleberauftrag ist eine Pressspachtelung "nass
in nass" mit dem Klebemörtel auszuführen.

Platten im Verband planeben und press gestoßen
verlegen.
Mit dem Klebemörtel werden Unebenheiten bis maximal
2 cm/m ausgeglichen.
Zusätzliche Verdübelung der Dämmplatten gemäß separater
Position.
Menge: 68,000 m2

**01.03.0040 Dämmschicht aus Mineralwolle 035 160mm**
*** wie Position 01.03.0030
jedoch:
Dämmschicht aus Mineralwolle MW DIN EN 13162,
Dicke 160 mm,
Menge: 27,000 m2

**01.03.0050 Perimeterdämmung Attikabereich 160 mm**
Dämmstoffplatten aus EPS nach DIN EN 13163,
Anwendungstyp PW nach DIN 4108-10,
Baustoffklasse B1 nach DIN 4102,
Bemessungswert der Wärmeleitfähigkeit 0,035 W/(mK)
mit stumpfer Kantenausbildung fachgerecht
nach Herstellervorschriften mit faserverstärktem,
naturweißem od. eingefärbtem, wasserabweisendem
Kalk-Zement Klebemörtel MG P II/CS III nach DIN EN
998-1 verkleben.
Ein schräger Systemabschluss im Einbindungsbereich Dach
ist durch Anschrägen der untersten
Dämmstoffplattenreihe herzustellen.

Dämmstoffdicke: 160mm
Ausführung: Wartebereich/Anbindung Dachbereich
Menge: 2,100 m2

**01.03.0060 Perimeterdämmung Im Sockelbereich ergänzen**
*** Leitbeschreibung
In Teilbereichen beschädigte vorhandenen
Perimeterdämmung im Sockelbereich,
Wassereinwirkungsklasse W1.2-E (Bodenfeuchte und
nichtdrückendes Wasser bei Bodenplatten und
erdberührten Wänden mit Dränung), aus
Polystyrol-Hartschaum XPS DIN EN 13164, Bemessungswert
der Wärmeleitfähigkeit max. 0,035 W/(mK), Nennwert der
Wärmeleitfähigkeit max. 0,034 W/(mK), einlagig, Dicke
120 mm, Anwendungsgebiet DIN 4108-10 PW, hohe
Druckbelastbarkeit - dh, mit Klebe- und Dichtungsmasse
auf Bitumenbasis (2-Komponentenkleber) befestigt
erneuern, einschl. Entfernen und Entsorden der
beschädigten Dämmung.
Ausführung in Kleinflächen, mit Einzelgrößen bis 1,00
m2.
Menge: 5,000 m2
Zuordnung: 013
*Unterbeschreibung 01 Abgeschrägter Abschluss*
Ausführung bis mind. 30 cm über Gelände
einschl. unterer Abschluss im Erdreich als
abgeschrägter Abschluss herstellen

**01.03.0070 Thermodübeln für vertiefte Montage**
Zusätzliche Befestigung der Dämmplatten mit
bauaufsichtlich zugelassenen Thermodübeln und
Dübelversenktellern wärmebrückenfrei anbringen.
Dübelteller ca. 15 mm versenken und Rondell einsetzen.

Anzahl der Dübel sowie Typ und Länge gemäß Zulassung,
Wandbaustoff, Untergrund und Dämmstoffdicke.Dübelbild
entsprechend Verarbeitungsrichtlinien und Zulassung.
Menge: 95,000 m2

**01.03.0080 Leibungsdämmplatten Perimeterdämmung**
Systemzugehörige Leibungsdämmplatten, der
Perimeterdämmung
Bemessungswert der Wärmeleitfähigkeit 0,035 W/mK,
wie vor beschrieben,
liefern und in Türöffnung einbauen.
Plattendicke:  40 mm
Leibungtiefe  (einschl Wanddämmung) bis ca. 15 cm
Menge: 0,600 m

**01.03.0090 Sturz-/Leibungsdämmplatten Miwo**
Systemzugehörige Sturz-/Leibungsdämmplatten,
Dämmschicht aus Mineralwolle
Bemessungswert der Wärmeleitfähigkeit 0,035 W/mK,
wie vor beschrieben,
liefern und in Tür-und Fensteröffnungen, Aussparungen
u.ä.  einbauen.
Plattendicke:  bis 40 mm
Leibungtiefe (einschl. Wanddämmung) bis ca. 20 cm
Menge: 52,000 m

**01.03.0100 Anschluss Fensterbankunterseiten**
Anarbeiten der Dämmplatten an Fensterbankunterseiten
mit gleichzeitigem Einbau von WDVS Dichtband unter die
Fensterbänke.
Neigungswinkel ( Schräge ) ca. 5 Grad, Fugenbreite 2 -
5 cm
Menge: 10,200 m

**01.03.0110 Anschluss an Dachrandabschlüsse**
*** Bezugsbeschreibung
Anschlüsse an Dachrandabschlüsse

Anarbeiten der WDVS Dämmplatten an Unterseiten mit
gleichzeitigem Einbau von WDVS Dichtband
Fugenbreite 5-10 mm

Ausführung : Attika
Menge: 16,500 m

**01.03.0120 Anschluss an Dachrandabschlüsse**
*** wie Position 01.03.0110
Anschlüsse an Dachrandabschlüsse

jedoch:
Ausführung : Traufbereich
Menge: 12,250 m

**01.03.0130 Anschluss an Bestandsfassaden**
Anschlüsse an Bestandfassaden, Klinkermauerwerk

Anarbeiten der WDVS Dämmplatten an Unterseiten mit
gleichzeitigem Einbau von WDVS Dichtband
Fugenbreite 5-10 mm
Menge: 21,300 m

**01.03.0140 Dämmplatten für Leitungen ausschneiden**
Ausschneiden der Dämmplattenrückseite für auf der
Fassade verlegte Elektroleitungen, Blitzschutz u. ä.,
einschließlich Kennzeichnung  des Leitungsverlaufes auf
den Dämmplatten.
Tiefe des Ausschnitts: ca. i.M. 3 cm
Breite des Ausschnitts: ca. i. M. 5 cm
einschl. Entsorgung des anfallendenen Abfallmaterials.
Menge: 10,000 m

**01.03.0150 Zulage für Kleinflächen bis 1,0 m2**
*** Bezugsbeschreibung
Zulage zu vorbeschriebene Positionen Wärmedämmplatten
für
die Ausführung in Kleinflächen
Flächengröße bis 1,0 m2.
Menge: 2,500 m2
Zuordnung: 023

**01.03.0160 Zulage für Kleinflächen über 1,0 bis 2,5 m2**
*** wie Position 01.03.0150
jedoch:
Flächengröße über 1,0 bis 2,5 m2.
Menge: 50,000 m2
Zuordnung: 023

**01.03.0170 Befestigungselement Wärmedämmputzsystem Montagequader**
*** Bezugsbeschreibung
Befestigungselement im Wärmedämmputzsystem,
Montagequader zur wärmebrückenfreien, konstruktiven
Befestigung von leichten Gegenständen wie z.B. Lampen
oder Taster, Schalter o.ä. mit bis zu 20 kg
Vertikallasten

Maße 150/150 mm,
Dämmdicke: 14 bzw.16 cm
Untergrund aus Stahlbeton

Liefern und Herstellen, einschl. aller erforderlichen
Materialien und Nebenarbeiten.
Menge: 2,000 St
Zuordnung: 023

**01.03.0180 jedoch: 300/150 mm**
*** wie Position 01.03.0170
jedoch: Maße 300/150 mm,
Menge: 30,000 St

**01.03.0190 Armierung**
Mineralischen Kalk-Zement Klebe- und Armiermörtel MG P
II / CS III nach DIN V 18550 / DIN EN 998-1,
fachgerecht nach Herstellervorschriften volldeckend
auftragen und alkalibeständiges Armiergewebe,
Maschenweite ca. 4x4 mm mit ca. 160 g/m² Flächengewicht
vollflächig und oberflächennah einbetten.
Stoßüberlappung mind. 100 mm.
Menge: 95,000 m2

**01.03.0200 Armierung der Perimeter-Dämmplatten, Sockel**
*** Bezugsbeschreibung
Flächenarmierung der Perimeter-Dämmplatten im
Sockelbereich mit WDVS
Glasseidengewebe, ca. 10 cm überlappend und
feuchtigkeitsunempfindlicher Armierungsmasse
herstellen.
Vergüten, mineralischen Klebe- und Armierungsmörtel
volldeckend auf Dämmung auftragen, Glasgewebe
eindrücken und planspachteln.
An alle Ecken von Fassadenöffnungen sind
zusätzliche Diagonalarmierungen (ca. 20 x 30 cm)
herzustellen.
Das Armierungsgewebe muß mittig mit
Tendenz nach außen in der Armierungsschicht
angebracht sein.

Armierung unter Gelände: ca. 10 cm

Liefern und Herstellen, einschl. aller erforderlichen
Materialien und Nebenarbeiten.
Menge: 15,100 m2

**01.03.0210 Armierung der Perimeter-Dämmplatten, Dach (Attika)**
*** wie Position 01.03.0200
jedoch:
Flächenarmierung der Perimeter-Dämmplatten im
Attikabereich
Menge: 8,150 m2

**01.03.0220 Zulage für Kleinflächen bis 1,0 m2**
*** Bezugsbeschreibung
Zulage zu vorbeschriebene Position Armierung für die
Ausführung in Kleinflächen
Flächengröße bis 1,0 m2.
Menge: 2,500 m2
Zuordnung: 023

**01.03.0230 Zulage für Kleinflächen über 1,0 bis 2,5 m2**
*** wie Position 01.03.0220
jedoch:
Flächengröße über 1,0 bis 2,5 m2.
Menge: 50,000 m2
Zuordnung: 023

**01.03.0240 Zusätzliche Armierung mit Panzergewebe**
Zusätzliche Armierungsschicht mit Panzergewebe im
stoßgefährdeten Bereich, als Zulage, zur normalen
Systemarmierung liefern und vollflächig auftragen.

Vor der normalen Systemarmierung, organische,
zementfreie, gebrauchsfertige Armierungsmasse auf
Wärmedämmplatten volldeckend auftragen,
alkalibeständiges Panzergewebe eindrücken und
planspachteln.
Panzergewebe: Bündig aneinanderstoßen, Gewebestöße
nicht überlappen. In den Übergangsbereichen zur Fläche
ohne Panzerarmierung, Armierungsmasse ansatzfrei
ausziehen.

Nach Abbinden der Armierungsmasse ausführen der
normalen Systemarmierung gemäß separater Position.

Ausführung: Westseite (Straßenseite)
Menge: 25,000 m2

**01.03.0250 Kantenschutz - Gewebewinkel**
Kantenschutz mit Eckwinkel aus
Kunststoff-Eckschutzschiene mit Glasfasergewebe an
allen Ecken und Kanten, Fenster- und Türöffnungen
flucht- und lotgerecht liefern und anbringen.
Vor der vollflächigen Armierung, Armierungsmörtel
auftragen und Gewebewinkel einbetten.
Flächenarmierungsgewebe (gemäß separater Position) bis
zur Eckkante führen
und 10 cm überlappen.
Menge: 70,000 m

**01.03.0260 Armierung Tropfkante**
Gewebeeckwinkel aus Kunststoff mit Tropfkante und
alkalibeständigem Armiergewebe zur Herstellung einer
optisch sauberen Tropfkante mit Putzabzug im
Sturzbereich sowie an zurückspringenden Gebäudeteilen
lot- und fluchtrecht unter der Flächenarmierung in
Armiermörtel einbetten.
Menge: 11,750 m

**01.03.0270 Sturzeckwinkel mit Diagonalarmierung**
Sturzeckwinkel - Armierungselement im
Sturz-/Leibungsbereich mit Diagonalarmierung

Einen Sturzeckwinkel, als Armierungselement im Sturz-/
Leibungsbereich mit Diagonalarmierung liefern und
einbauen.

Leibungstiefe incl. Wanddämmung bis ca. 30 cm
Menge: 18,000 St

**01.03.0280 Diagonalarmierung**
Diagonalarmierung an Ecken von Öffnungen und
Einbauteilen mineralischer Armierungsmörtel - Pfeil

Diagonalarmierung an Ecken von Gebäudeöffnungen
mineral. Armierungsmasse - Pfeil liefern und anbringen.

Armierungspfeil 40 x 33 cm aus Glasfasergewebe
als zusätzliche Verstärkung unter der normalen
Armierung. Armierungsmörtel wie vor.
Menge: 45,000 St

**01.03.0290 Anputzleiste für Fenster-,Türanschluss usw.**
Anputzleiste als Anschluss bei Fenster-, Tür- und
sonstigen Bauteilen liefern und anbringen, Ausbilden
einer wind- und schlagregendichten, bewegungsfähigen
Systemanschlussfuge mit Anputzleiste, bestehend aus:
- Kunststoffleiste, selbstklebend
- integriertem, komprimiertem Fugendichtband
- Glasfasergewebestreifen (entsprechend der
bauaufsichtl.
  System-Zulassung)
- Schutzlasche
- Putzanschlag.
Nachweis der Wind- und Schlagregendichtheit durch ein
Prüfbericht erbringen. Einbau nach Vorgaben des
Herstellers.
Aktivieren des integrierten Fugendichtbandes nach
Fertigstellung
der Putzarbeiten durch Entfernen der Schutzlasche.

Liefern und Herstellen, einschl. aller erforderlichen
Materialien und Nebenarbeiten
Menge: 52,000 m

**01.03.0300 Anschlussfugen mit seitenflächig imprägniertem Dichtband**
Schlagregendichtes Abdichten der Anschlussfugen mit
schnell expandierendem Fugendichtband aus seitenflächig
imprägniertem Weichschaumstoff, schlagregendicht nach
DIN 18542 BG1.
Fugendichtband liefern und an der Fugenflanke
vorkleben. Dämmplatten press gegenstoßen.
Armierungsschicht bis zum Fugenrand führen.
Fugendichtband mit Schlussbeschichtung überdecken.
Kellenschnitt herstellen.
Fugenbreite bis 10 mm
Menge: 19,500 m

**01.03.0310 Dehnfugen**
Dehnfugenprofil für die Herstellung von
Gebäudedehnfugen
5-25 mm liefern und einbauen.

Herstellen einer schlagregendichten und elastischen
Fugendichtung für Gebäudedehnfugen mit Dehnfugenprofil,
bestehend aus zwei Kunststoffeckschutzschienen,
Glasfasergewebe und Überbrückungsfolie.
- Gleichmäßige lotrechte Fuge in der Dämmschicht
offenlassen
  (2-3 mm Armierungsauftrag an den Fugenflanken
  berücksichtigen).
- Fugenflanken und Dämmplatten, ca. 15 cm beidseits der
  Fugenkante, mit Armierungsmasse beschichten.
- Dehnfugenprofil in Armierungsschicht einbetten. Dabei
Profile
  von unten nach oben setzen, 2 cm überlappen.
- Beim Anbringen der Armierungsschicht und
  Schlussbeschichtung, das Dehnfugenprofil gegen
  Verunreinigungen schützen (z.B. Styroporstreifen in
die
  Fugenschlaufe legen).

Dehnfugenbreite 5-25 mm

Farbe:  nach Wahl des AG
Menge: 20,100 m

**01.03.0320 Grundierung Oberputze**
Voranstrich für mineralische, dünnlagige Oberputze auf
mineralische Armiermörtel, volldeckend und streifenfrei
auf den trockenen, staubfreien Untergrund auftragen.
Menge: 118,250 m2

**01.03.0330 Zulage für Kleinflächen bis 1,0 m2**
*** Bezugsbeschreibung
Zulage zu vorbeschriebene Position Grundierung für die
Ausführung in Kleinflächen
Flächengröße bis 1,0 m2.
Menge: 2,500 m2
Zuordnung: 023

**01.03.0340 Zulage für Kleinflächen über 1,0 bis 2,5 m2**
*** wie Position 01.03.0330
jedoch:
Flächengröße über 1,0 bis 2,5 m2.
Menge: 50,000 m2
Zuordnung: 023

**01.03.0350 Oberputz**
Herstellung der Putzoberfläche als geriebener
mineralischer Oberputz

Kratzputz, 1,5 mm Körnung, hellgetönt

Auftragen und Strukturieren eines manuell oder
maschinell verarbeitbaren, witterungsbeständigen
vergütetem mineralischen Oberputz, nach EN 998-1

Produkteigenschaften:
Sehr hoch CO2- und wasserdampfdurchlässig,
witterungsbeständig, hydrophobiert.

Farbe: entsprechend Putzspiegel Amtsgericht
nach Wahl des AG
Menge: 95,000 m2

**01.03.0360 Oberputz als Sockelputz**
*** Bezugsbeschreibung
Herstellung der Sockel-Putzoberfläche als
wasserabweisender  Siliconharzputz liefern, auftragen
und strukturieren.

Produkteigenschaften:
nichtbrennbar, A2-s1, d0; sehr hoch [CO2]- und
wasserdampfdurchlässig, hoch witterungsbeständig,
kapillarhydrophob, hoch wasserabweisend, nach EN 15824.

Mit verkapselter Filmkonservierung für eine verzögernde
und vorbeugende Wirkung gegen Algen- und/oder
Pilzbefall der Beschichtung.

Kratzputz, 1,5 mm Körnung, getönt

Farbe: mittelgetönt, nach Wahl des AG
Menge: 15,100 m2

**01.03.0370 Oberputz Dachbereich**
*** wie Position 01.03.0360
jedoch:
Herstellung der Putzoberfläche im Bereich der Attika

Farbe: entsprechend Putzspiegel Amtsgericht
nach Wahl des AG
Menge: 8,150 m2

**01.03.0380 Zulage für Kleinflächen bis 1,0 m2**
*** Bezugsbeschreibung
Zulage zu vorbeschriebene Positionen Oberputz für die
Ausführung in Kleinflächen
Flächengröße bis 1,0 m2.
Menge: 2,500 m2
Zuordnung: 023

**01.03.0390 Zulage für Kleinflächen über 1,0 bis 2,5 m2**
*** wie Position 01.03.0380
jedoch:
Flächengröße über 1,0 bis 2,5 m2.
Menge: 50,000 m2
Zuordnung: 023

**01.03.0400 Egalisationsanstrich**
Mineralischen Oberputz nach ausreichender Trocknung mit
farbtonegalisierender, matter, hoch diffusionsoffener
und strukturerhaltender Siliconharzfarbe nach DIN 18363
im Farbton des Putzes einmalig überrollen. Inkl. einer
verzögernden und vorbeugenden Einstellung gegen Algen
und Pilze.
Menge: 118,250 m2

**01.03.0410 Zulage für Kleinflächen bis 1,0 m2**
*** Bezugsbeschreibung
Zulage zu vorbeschriebene Position Anstrich für die
Ausführung in Kleinflächen
Flächengröße bis 1,0 m2.
Menge: 2,500 m2
Zuordnung: 023

**01.03.0420 Zulage für Kleinflächen über 1,0 bis 2,5 m2**
*** wie Position 01.03.0410
jedoch:
Flächengröße über 1,0 bis 2,5 m2.
Menge: 50,000 m2
Zuordnung: 023

**01.03.0430 Leibungen**
Grundierung, Armierungsschicht und Gewebe
sowie Oberputz und Schlussbeschichtung
mit Farbanstrich auf Leibungen von Öffnungen,
Aussparungen u.ä. Liefern und Herstellen, einschl.
aller erforderlichen Materialien und Nebenarbeiten.
Leibungsbreite bis ca. 20 cm
Menge: 52,000 m

**01.03.0440 Zulage für fungizide/algizide Einstellung**
Zulagepreis für fungizide/algizide Einstellung
des Egalisierungsanstriches

Liefern und Herstellen, einschl. aller erforderlichen
Materialien und Nebenarbeiten.
Menge: 118,250 m2

**01.03.0450 Zulage nachträgliches Anarbeiten**
Zulage für die nachträgliche Anarbeitung des WDVS
soweit sie nicht im Zuge der übrigen Fassadenarbeiten
ausgeführt werden können. Ausführung bis zu einer
Breite bis max. 1,00 m
Menge: 20,000 m

**01.03.0460 Bauwerksabdichtung Dichtschlämme Sockel**
Bauwerksabdichtung:
Putzfläche im Sockel- und Spritzwasserbereich
(mind. 300 mm über GOK) mit mineralischen, flexiblen
Dichtschlämmen,
nach allgemein bauaufsichtlichem Prüfzeugnis P-AB
074-93 abdichten.
Feuchteschutz: Dichtungsschlämme bis mind. 100 mm
über die bauseits vorhandene Abdichtung
sowie mind. 50 mm über GOK führen. Verarbeitung in zwei
Arbeitsgängen.
Mindestschichtdicke 2,5 mm.
Menge: 15,100 m2

**01.03.0470 Zusätzlicher Feuchteschutz im Sockelbereich**
Zusätzlicher Feuchteschutz im Sockelbereich liefern und
vollflächig streichen.

Die vom Kies/Erdreich/Pflaster berührte Putzfläche
(von ca. 30 cm unter Gelände bis ca. 5 cm über die
spätere Geländeoberkante) mit zementverträglichem
Dispersionsspachtel 1,0 : 1,0 Gew.-Teile mit Zement
(CEM I oder CEM II A/LL oder CEM II B/LL) gemischt und
ca. 10 % Wasser verdünnt, (auf den Putz) streichen.
Ggf. nach Erdanpassung auf dem Feuchteschutz den
Farbanstrich ergänzen
Menge: 8,800 m2

**01.03.0480 Gerüstankerverschluss aus Kunststoff**
Gerüstankerverschluss mit streichfähiger,
strukturierter Oberfläche aus Kunststoff

Liefern und Montieren von Verschlussstopfen aus
imprägniertem Weichschaumstoff mit strukturierter
Abdeckkappe zum Abdichten von Gerüstankerlöchern.

Am Gerüstankerloch nach Vorgaben des Systemlieferanten
vorhandenen abgebundenen Oberputz ausfräsen,
Gerüstankerverschluss mit der Abdeckkappe bündig zum
Oberputz einsetzen, verkleben und beschichten.
Menge: 20,000 St

#### Abschnitt 01.04 Stundenlohnarbeiten

*Hinweis*
Evtl. erforderliche Arbeiten auf Anordnung des AG, die
nicht
im Leistungsverzeichnis erfaßt sind und gegen Nachweis
zur Ausführung kommen, der Verrechnungssatz für die
jeweilige Arbeitskraft umfasst sämtliche Aufwendungen
wie Lohn- und Gehaltskosten, Lohn- und
Gehaltsnebenkosten, Zuschläge, lohngebundene und
lohnabhängige Kosten, sonstige Sozialkosten,
Gemeinkosten, Wagnis und Gewinn,
werden berechnet für:

**01.04.0010 Meister / Vorarbeiter**
Menge: 2,000 h

**01.04.0020 Facharbeiter**
Menge: 5,000 h

**01.04.0030 Helfer**
Menge: 5,000 h

USt %: 19,00
